# Liegestaub - GNM
Angebotsaufforderung (GAEB DA XML 3.2, DA83)
Projekt: 2026-...
Währung: EUR
Vergabeart: Beschränkte Ausschreibung
Ausführungsbeginn: 15.06.2026
Ausführungsende: 14.08.2026
Erstellt mit: GXML Toolbox V3.3 R20200224, ORCA AVA 23.2.0 - Professional Edition 23.02.00, 05.03.2026

## Hinweis
Liegestaub - Dachbereiche Goethe-Wohnhaus

Vor Durchführung der denkmalgerechten Instandsetzungsarbeiten am Ensemble Goethe-Wohnhaus ist eine fachgerechte Beseitigung biozidbelasteter Liegestäube (DDT-Belastung gemäß Gutachten 2017) in den Dachgeschossen des Vorder- und Hinterhauses auszuführen. Die Maßnahme ist Voraussetzung für die Freigabe der Flächen für nachfolgende Gewerke und Projektbeteiligte. Aufgrund der hohen Schadstoffkonzentrationen ist die Reinigung unter Einhaltung der entsprechenden Schutzvorschriften als unmittelbare Vorlaufmaßnahme zur Baumaßnahme zu realisieren.

1. Zielsetzung und Arbeitsschutz
Die Dachräume des Ensembles sind von gesundheitsgefährdenden Liegestäuben zu reinigen, um eine dauerhafte Minderung der Expositionsklasse für nachfolgende Arbeiten und Begehungen zu erreichen. Es bestehen durch die Belastung besondere Anforderungen an den Arbeitsschutz (gemäß TRGS 524/DGUV) während der Durchführung. Die Arbeiten finden im laufenden Museumsbetrieb statt. Es sind weitere Bereiche mit geringeren Belastungen: Dachgeschosse Vulpiushäuser und Gartenpavillon zu reinigen.

2. Logistik und Emissionsschutz
Zur Vermeidung von Schadstoffverschleppungen sind geeignete Personen- und Materialschleusen sowie Schwarz-Weiß-Bereiche fachgerecht anzuordnen. Die Entsorgungslogistik ist so zu planen, dass jegliche Kreuzungspunkte mit Besucher- oder Bürobereichen konsequent ausgeschlossen werden.

3. Zeitliche Restriktionen und Objektschutz
Schließtage: Montagearbeiten, die den Museumsbetrieb beeinträchtigen könnten, sind bevorzugt an besucherfreien Tagen (Montags) durchzuführen. Sicherheit: Ist die Baustelle nicht besetzt ist darauf zu achten, dass ist die Objektsicherheit des UNESCO-Weltkulturerbes nicht gefährdet wird (Abschließen aller Bauverschlüsse und Zäune nach Arbeitsschluss).

4. Erschütterungsarme Arbeiten
Das Museum und die Verwaltungsbereiche unterhalb der Dachböden befinden sich im Betrieb. Es ist dringend zu vermeiden, dass durch Erschütterungen Teile der Ausstellung oder Büroarbeitsplätze beschädigt werden. Daher ist ein erschütterungsarmer Rückbau einzukalkulieren. Die Spanplatten sind zu sägen - kein Abbruch mit der Brechstange! Plattenteile dürfen nicht auf den Boden stürzen.

Arbeitsbereiche:

1. Dachspitz Vorderhaus Goethe-Wohnhaus
2. Mansarddach Hinterhaus Goethe-Wohnhaus
3. Dach Vulpiushäusern
4. Dach Gartenpavillon
5. Dachspitz Hinterhaus Goethe-Wohnhaus

Zugang zu den Arbeitsbereichen 1,2,5 über ein Gerüst und Dachgauben im Innenhof
Zugang zu den Arbeitsbereichen 3,4  über ein Treppenhaus und Dachluken mit Leitern

Gegenstand dieser Ausschreibung ist die fachgerechte Beseitigung gesundheitsgefährdender Liegestäube (Schwerpunkt: DDT/Biozide) in verschiedenen Dachbereichen der Gebäudegruppe Goethe-Nationalmuseum. Ziel ist die Herstellung eines sicheren Arbeitsumfeldes für nachfolgende Gewerke durch Minimierung der Schadstoffexposition.

Baustelleneinrichtung und Schutzmaßnahmen
Errichtung eines Bauzauns zur Abgrenzung der Arbeitsbereiche, Vollflächiges Abkleben von Fenstern und Türen sowie Abdecken schützenswerter Bodenflächen, Einrichtung von Staubschutzwänden und technischen Abschottungen zwischen Gefährdungsbereichen und den musealen Innenräumen, Gestellung und Betrieb eines  Wasch- und Duschcontainers.

Arbeitsschutz und klimatische Bedingungen
Aufgrund der hohen Schadstoffexposition ist die Durchführung der Arbeiten zwingend unter Einsatz persönlicher Schutzausrüstung (PSA) und mit Frischluftzuführung im unmittelbaren Arbeitsbereich vorzusehen. Hitzebelastung: Da die Ausführung in den Sommermonaten erfolgt, ist bei der Personaleinsatzplanung mit hohen Temperaturen unter der Dachhaut zu rechnen. Zusätzliche erschwerte Bedingungen sind beengte Verhältnisse mit Arbeitshöhen von teilweise unter 1,00 Meter an den Traufen. Entsprechende Regenerationszeiten und Schutzmaßnahmen gemäß Arbeitsstättenrichtlinie sind einzukalkulieren. Betriebszeitendes Museums sind 7:00-19:00 Uhr. Früherer Beginn nur nach Abstimmung mit der Bauleitung.

Sanierungs- und Reinigungsleistungen
Kernleistung sind Demontage und Entsorgung von Spanplattenverkleidungen an den Dachschrägen
Grobreinigung mit Aufnahme und fachgerechte Entsorgung von Tierexkrementen sowie kontaminiertem Bauschutt, Spezialreinigung mit Trockenabsaugung (Staubklasse H) aller Oberflächen in den Dachbereichen. Fachgerechte Verpackung, Abtransport und Entsorgung des kontaminierten Sauggutes/ Bauschuttes inkl. Entsorgungsnachweisen. Einholen der behördliche Anmeldungen, erstellen der Betriebsanweisung gemäß DGUV-Regel 101-004 und TRGS 524. Erstellung einer lückenlosen Abschlussdokumentation über die durchgeführten Maßnahmen und die ordnungsgemäße Entsorgung.

Folgende Leistungen werden durch den Auftraggeber (bauseits) erbracht und sind nicht einzukalkulieren: Bereitstellung von Baustrom, Bauwasser, Errichtung notwendiger Arbeitsgerüste und Lastenaufzüge, Zimmererarbeiten für Laufstege, Bauverschlüsse, Aus- u. Einbau von Fenstern

## Mitgeltende Normen und Regeln
Allgemeines

Es gelten alle einschlägigen Normen und technischen Regeln in der zum Vertragsschluss gültigen Fassung einschließlich der Änderungen, Berichtigungen und Beiblätter.
Außerdem sind die Werks- und Verarbeitungsrichtlinien der Hersteller zu beachten und einzuhalten.
Es gilt weiter die VOB, Teil A, B, und C.
Soweit in der Leistungsbeschreibung auf Technische Spezifikationen, z. B. nationale Normen, mit denen Europäische Normen umgesetzt werden, europäische technische Zulassungen, gemeinsame technische Spezifikationen, internationale Normen, Bezug genommen wird, werden auch
ohne den ausdrücklichen Zusatz: "oder gleichwertig", immer gleichwertige Technische Spezifikationen in Bezug genommen.

Angaben zu Produkten

Angegebenen Produkte in den Positionen gelten als Leitprodukt für die jeweilige Produktgruppe.
Angebotene Fabrikate müssen gleichwertig und systemkonform sein, auf weitere Angaben von Produkten wird verzichtet.
Wenn in den auszufüllenden Feldern "Fabrikat und Typ" keine Angabe diesbezüglich gemacht wurde, gilt das ausgeschriebene Produktsystem als angeboten.
Sofern in den Positionen des Leistungsverzeichnisses nicht anders beschrieben ist das "Liefern und Einbauen" immer mit einzukalkulieren.

## 302 LIEGESTAUB

### Titel 01 VORBEREITUNG

**01.1 Baustelleneinrichtung Schadstoffe**
*** Pauschalposition
An- und Abtransport aller für die Durchführung der Dacharbeiten und der Spezialreinigung zusätzlich benötigten Materialien, Maschinen und Geräte (in Folge der Kontamination mit Altholzschutzmitteln DDT, PCP oder Lindan) einschließlich des Transports bis zu den Arbeitsbereichen im Dachbereich. Einholen der behördliche Anmeldungen, erstellen der Betriebsanweisung gemäß DGUV-Regel 101-004 und TRGS 524 sowie der Baustellenverordnung, erstellen der weiteren erforderlichen Unterlagen (Nachweise, Bautagebuch) entsprechend Arbeits- und Sicherheitsplan.

Entfernen von Verunreinigung in den Pauschalpreis einzurechnenden Leistungen, soweit sie nicht in nachfolgenden Einzelpositionen erfasst sind:

- Lager- und Arbeitsplätze
- Verkehrssicherungseinrichtung einschl. Leistung zur Verkehrssicherung
- Baustellenbeleuchtung
- Maschinen, Geräte, Werkzeuge
- Schützen der Grenzen zu Nachbargrundstücken, unfallsicher für die gesamte Bauzeit bis zur Übergabe
- Gebühren im Zusammenhang mit der Baustelleneinrichtung,
  soweit nicht durch Vorschriften anders geregelt
- Schützen von Leitungen, Schläuchen und Kabeln außerhalb
  des BE Bereiches mit Kabel-, o. Schlauchbrücken
- Baustromkasten EG Innenhof Nord bauseits
  Max. Anschlusswerte - 32KV63A
- Zuleitungen von den Arbeitsbereichen im DG zum Baustrom
  sind einzukalkulieren
- Bauwasseranschluss KG Innenhof bauseits, Zuleitung zum
  Sanitärcontainer ist einzukalkulieren
Menge: 1,000 psch

**01.2 Genehmigung BE Frauenplan**
*** Pauschalposition
Einholen der Genehmigung der Stadt Weimar (Sondernutzungserlaubnis/ Verkehrsrechliche Anordnung) für die Nutzung des BE Bereichs (25m²) auf öffentlichem Grund (Frauenplan).
Menge: 1,000 psch

**01.3 Bauzaun, Stahlrahmen (mobil), h=2,00 m**
Bauzaun aus mobilen Stahlrahmenelementen mit Rundstahlfüllstäben, Stützfüßen aus Beton, inkl. sämtlicher Verbindungen, Kupplungen etc. Der Zaun ist aufzustellen und nach Abschluss aller Bauarbeiten wieder abzubauen.

Zaunhöhe : 2,00 m
Bereiche : Innenstadt - Frauenplan (15m)
  Innenhof - Museum (5,0m)
Menge: 20,000 m

**01.4 Bauzaun, vorhalten**
Bauzaun vorhalten und unterhalten.

Vorhaltedauer : 8 Wochen
Menge: 160,000 Wo

**01.5 Bauzaun-Tor, b=1,20 m, Zulage**
Tor, verschließbar, einflügelig, passend zum Bauzaun, einschl. Türschloss, Inkl. Vorhaltung.

Breite : 3,50 m
Höhe : 2,00 m
Bauzeit : 8 Wo
Menge: 1,000 St

**01.6 Bauzaunbanner Mesh 300g/m², bedruckt**
bedrucktes Mesh als Sichtschutz liefern und Bauzaun bespannen

Druckdaten : Vorbereitung/ Lieferung durch Bauherr
Zaunhöhe : ca. 2,00 m (1,73)
Länge : ca. 10,0m
Material : bedrucktes Mesh ca. 300g/m² mit Ösen
Ort : Innenstadt - Frauenplan
  Innenhof - Museum
Menge: 20,000 m²

**01.7 Bauzaunbanner Mesh, 300g/m², weiß**
weises Mesh als Sichtschutz liefern und Bauzaun bespannen

Zaunhöhe : ca. 2,00 m (1,73)
Länge : ca. 10 m
Material : bauseits KSW, Mesh mit Ösen
Befestigung : Kabelbinder
Bereiche : Innenstadt - Frauenplan
  Innenhof - Museum
Menge: 40,000 m²

**01.8 Kennzeichnung Baustelle**
Kennzeichnung der Baustelle "Arbeiten im kontaminierten Bereich" gemäß DGUV-Regel 100-004 / TRGS 524 mit den vorgeschriebenen Warntafeln, Hinweisschildern, A+S-Plan, Betriebsanweisung

Standort:  Container
Menge: 1,000 Stk

**01.9 Kennzeichnung Arbeitsbereiche**
Kennzeichnung Baustellenzugänge "Arbeiten im kontaminierten Bereich" gemäß DGUV-Regel 100-004 / TRGS 524 mit den vorgeschriebenen Warntafeln.

Zugänge zur Baustelle: 3 Sück
 2 Gauben
 1 Tür
Menge: 3,000 Stk

**01.10 Fenster/ Türen abkleben, Folie**
Bauteile und Einrichtungsgegenstände zum Schutz mit Folie abkleben oder staubdicht abdecken. Leistung inkl. Beseitigung der Abdeckmaterialien nach Beendigung der Putz- und Stuckarbeiten.

Bauteil: alle Fenster, Türen, Innenhof
Menge: ca. 11 Stück
Menge: 25,000 m²

**01.11 Boden abdecken, Vlies**
Böden mit Vlies gegen Verschmutzung während der Arbeiten vollflächig abdecken und gegen Verrutschen verkleben/sichern. Das Entfernen nach Abschluss der Arbeiten ist einzukalkulieren.
Alle Böden der Innenräume sind nach dem Entfernen abzusaugen.

Orte : Hoffläche auf Pflaster EG  ca.90m²
  Innenräume
  Raum 217  ca. 22m²
  Raum 102  ca. 20m²
  Treppenhaus 201  ca. 13m²
  Eingang  ca. 9m²
Menge: 154,000 m²

**01.12 WC/Dusch-Container**
WC/Dusch-Container

Nassbereich mit Sanitäreinrichtungen (Dusche, Waschbecken, WC, Urinal).

Aufstellung des Containers im Außenbereich, bewittert, Untergrundfläche befestigt, auf dem vom Auftraggeber ausgewiesenen Flächen anliefern einschl. der erforderlichen Installationen und Anschlüsse. Rückbau nach Abschluss der Arbeiten

Ausführung mit Unterbau/Unterlagen aus Holz (Beschädigungen am vorhandene Natursteinpflaster sind zu vermeiden)

Nutzung auch durch Fremdgewerke.

Maße: 2,5x3,0m
Standort: Frauenplan
Strom: Anschlusspunkt
 Entfernung bis 20 m
Wasser: Anschlusspunkt
 Entfernung bis 40 m
Abwasser: Anschlusspunkt
 Entfernung bis 5 m
Leitprodukt: z.B. BASIC LINE WC/DUSCH 10 ft o.glw.

öffnen Abwasserschacht, verlegen Abwasserleitung bis zum Schacht, verschließen/ abdecken der Öffnung des Abwasserschachtes mit einer Holzwerkstoffplatte, inkl. Herstellung Öffnung für die Abwasserleitung
Menge: 1,000 Stk

**01.13 Vorhaltung WC/Dusch - Container**
Vorhaltung des vorbeschriebenen Containers inkl. Wartung, Reinigung und Ver-/Entsorgung der Verbrauchsgüter.

Nutzungsdauer: 8 Wochen
Menge: 8,000 StWo

**01.14 Abwasserbehälter Schwarz-Weiß-Container**
Abwasserbehälter für das Auffangen des Abwassers des vorbeschriebenen Containers aufstellen, anschließen und nach Abschluss der Baumaßnahme abtransportieren.
Menge: 1,000 Stk

**01.15 Vorhaltung Abwasserbehälter**
Vorhaltung des vorbeschriebenen Abwasserbehälters, inkl. Wartung und regelmäßige Entleerung.

Nutzungsdauer: 8 Wochen
Menge: 8,000 StWo

**01.16 Temporäre Abschottung Gefährdungsbereiche innen**
Staubdichtes Abkleben / Abdichten der von Türen im Innenbereich. Die Türen sind zu verschließen. Die Abschottung ist nach Abschluss der Spezialreinigungsarbeiten wieder zurückbauen, das Material fachgerecht zu entsorgen.

Abmessung: bis 2,00 x 3,00 m
Orte: 1x EG Eingang 001
 2x OG Treppenhaus 201
 5x OG Raum 217
 1x OG Raum 224
 1x OG Treppe 222
 1x OG Raum 219
Menge: 11,000 Stk

**01.17 Reißverschlusstür**
Reißverschlusstüren in vorbeschriebenen temporären Abschottungen einbauen, während der Bauzeit vorhalten, anschließend reinigen und Entfernen, inkl. Entsorgung.
Menge: 10,000 Stk

**01.18 Einhausungen**
Einhausung von Einbauten, Elektroinstallationen, Antennenanlage, Schächten o. Schachtöffnungen durch staubdichte Folienkonstruktion ggf. mit Lattenunterkonstruktion, nach Abschluss der Spezialreinigungsarbeiten zurückbauen und fachgerecht entsorgen. Einbauten, Installationen vor dem Rückbau absaugen (Filter H)

Bemessungsfläche: Abwicklung Einhausung
Menge: 10,000 m²

**01.19 Baustellenbeleuchtung**
Installation und Vorhaltung zusätzlicher Baustellen-Beleuchtung für die Arbeiten zur Spezialreinigung, incl. Verlegung der Stromzufuhr. Demontage und Abtransport nach Abschluss der Arbeiten.
Menge: 4,000 Stk

**01.20 Mehraufwand Materialtransporte**
Vergütung für den Mehraufwand des händischen Materialtransportes von der Straßen-, bzw. Ladekante bis zum Arbeitsbereich im Dachgeschoss u. zurück.
Menge: 8,000 Wo

### Titel 02 REINIGUNG/ ENTSORGUNG

**02.1 Arbeitsschutz aufgrund von Schadstoffexpositionen**
*** Pauschalposition
Bei den Arbeiten in den Dachräumen, Dachbereichen bestehen verschiedene Schadstoffexpositionen, insbesondere durch früher eingebrachte Holzschutzmittel. Durch Holzschutzmittelbehandlungen vor 1990 sind die Dachbereiche sehr hoch mit dem chlororganischen Wirkstoff DDT belastet.  Der Arbeits- und Sicherheitsplan (A+S-Plan) ist dem LV als Anlage beigefügt.

Die ermittelten Kontaminationen erfordern entsprechende Arbeitsschutzmaßnamen die im A+S-Plan festgelegt sind.

Persönliche Schutzausrüstung:

für die Gesamtdauer der Arbeiten einschließlich der Baustelleneinrichtung in den Dachbereichen, erforderlicher Bereitstellung von Entsorgungsbehältern für verbrauchte Schutzausrüstung und Entsorgung.

Die Position ist eine Pauschale für alle Arbeitsschutzmaßnahmen und dem damit verbundenen erhöhten Aufwand (z.B. PSA, Tragezeiten Atemschutz).
Menge: 1,000 psch

**02.2 Raumluftabsaugung m. Filter, Arbeitsbereich**
Absaugung der Raumluft mit Filter(H) an den unmittelbaren Arbeitsbereichen in den Dachböden liefern, transportieren, vorhalten, während der Arbeiten entsprechend umsetzen, vorhalten und nach Abschluss der Arbeiten zurückbauen und abtransportieren. Abluftanschluss über die Dachgauben und Dachausstiegsluken. Schlauchanschlüsse abdichten.

Ausführung gemäß Forderung Bau BG zu erhöhtem Luftwechsel in kontaminierten Bereichen

Schlauchlängen: bis 15,00 m
Luftstrom:  ca. 600 m³/h
Menge: 1,000 Stk

*Hinweis: Entsorgung kontaminierte Materialien*
Angaben zur Entsorgung von kontaminierten Materialien

Belastung: PCP, DDT und Lindan
(siehe Anlage: Holzschutzgutachten)

Entsorgungsnachweis gemäß Nachweisverordnung erforderlich, Gebühren trägt der Unternehmer. Übergabe der Entsorgungsnachweise an den Bauherren / die Bauleitung.

Vom Auftragnehmer anzugeben:

Entsorgungsunternehmen: .

Entsorgungsanlage: .

**02.3 Spanplatten ausbauen u. entsorgen,d=25mm**
Spanplatten samt Unterkonstruktion an Dachschrägen und Leibungsverkleidung Gauben geschraubt, erschütterungsfrei ausbauen, in transportfähige Größen sägen (Absaugung mit Filter H) und entsorgen. Ein Brechen der Platten ist nicht gestattet! Ein Herabfallen der Platten muss vermieden werden!

Dicke:  bis 25 mm
Ausbauort: Dachgeschoss Bereich 2
 Raum 223,224
Menge: 100,000 m²

**02.4 Schadstoffuntersuchung**
Entnahme von Materialproben des Bauschutts, inkl. Dokumentation der Entnahme. Untersuchung der Materialprobe durch ein externes Labor inkl. Prüfbericht.

Untersuchungsparameter: PCP, DDT und Lindan
Menge: 1,000 Stk

**02.5 Aufnahme, Entsorgung Bauschutt**
Mit Holzschutzmitteln/Schadstoffen (PCP, DDT, Lindan) kontaminierten Bauschutt in den Traufen und Dachböden aufnehmen, in entsprechenden Sicherheitsverpackungen konfektionieren und abtransportieren. Zwischenlagerung des kontaminierten Bauschutts auf der Baustelle bis zur Entsorgung in Schadstoffcontainer mit Deckel. Nachweispflichtig und gemäß Gefahrstoffverordnung entsorgen, einschließlich Deklarationsanalyse und aller Genehmigungen und Gebühren. Abrechnung nach Wiegeschein.

Belastung: PCP, DDT und Lindan
AVV-Schlüssel:  17 01 06*
Material: Ziegel, Putz, Dachziegel
Ort: Traufen, Dachböden
Menge: 2,000 t

**02.6 Entsorgung Bauschutt**
nicht kontaminierter Bauschutt in den Traufen und Dachböden aufnehme und abtransportieren. Abrechnung nach Wiegeschein.

AVV-Schlüssel:  17 01 06
Material: Ziegel, Putz, Dachziegel
Ort: Traufen, Dachböden
Menge: 1,000 t

**02.7 Aufnahme, Entsorgung Tierexkremente**
Mit Tierexkremente verschmutzte Bereiche in den Traufen und Dachböden reinigen, Kot aufnehmen, in entsprechenden Sicherheitsverpackungen konfektionieren und abtransportieren. Zwischenlagerung des kontaminierten Bauschutts auf der Baustelle bis zur Entsorgung in Schadstoffcontainer mit Deckel. Nachweispflichtig und gemäß Gefahrstoffverordnung entsorgen, einschließlich Deklarationsanalyse und aller Genehmigungen und Gebühren. Abrechnung nach Wiegeschein.

Menge: vereinzelt, gering
Belastung: PCP, DDT und Lindan
AVV-Schlüssel:  02 01 05*
Material: Marderkot Taubenkot
Ort: Traufen, Dachböden
Menge: 0,020 t

**02.8 Spezialreinigung, Trockenabsaugung**
Vollständige Entstaubung der mit Holzschutzmitteln kontaminierten Holzkonstruktionen, Holzbauteilen der Dachspitze einschließlich der Bodenflächen, Laufstege / Laufgänge, Treppen, Traufen, Mauerkronen sowie sonstiger Einbauten und Leitungsführungen.

Absaugung der Stäube mittel Spezial-Hochleistungs-Saugtechnik, Staubklasse H, einschließlich aller notwendigen Filter- und Sauggutbehälterwechsel, Konfektionierung und Transport der gesicherten Abfallstoffe innerhalb der Bodenbereiche und Transport bis zu den Containern. Einlagerung in Schadstoffcontainer mit Deckel.

Größe, Geometrie und Kubatur der zu entstaubenden Bereiche siehe auch Planunterlagen in der Anlage.

Notwendige Hilfsmittel (Leitern, Hilfsgerüste, PSA gegen Absturz) für Erreichbarkeit der Flächen von 2,00 bis 3,50 m Höhe sind in den Einheitspreis einzukalkulieren.

Faktor Abwicklung Dach bis 5 m Höhe  = 3,3
- abzgl. Dachschräge ohne Dachschalung  = 1,3

Bemessungsfläche:
Grundfläche Bereich 1 245 m²  x3,3 =  808,50
Grundfläche Bereich 2 110 m²  x2,0  =  220,00
  62,00 x3,3  =  204,60
Grundfläche Bereich 3 98 m² x2,0  =  196,00
Grundfläche Bereich 4 23 m² x2,0  =  46,00
Grundfläche Bereich 5 130m² x2,0  =  260,00
Summe  668m²  = 1.735,10

Bemessungsfläche inkl. 10% Sicherheit 1.910 m²

Die Abrechnung erfolgt nach der festgesetzten Bemessungsfläche. Es ist kein Aufmaß der Abwicklungen der Holzbauteile erforderlich.
Menge: 1910,000 m²

**02.9 Zulage Leitungstrassen**
Zulage für die allseitige Reinigung von Leitungstrassen bestehend aus Leitungen, Rohren mit u. ohne Dämmung, Kabeltrassen. Die Zulage wird als Längenmaß und einer Mindestbreite von 50mm und einem Abstand vom Boden >100mm anrechenbar.
Menge: 250,000 m

**02.10 Zulage Erschwernis, Höhe**
Zulage für Arbeiten unter erschwerten Bedingungen für Bereich von 0 ,00 - 1,0m Kopfhöhe.
Menge: 300,000 m²

**02.11 Entsorgung Sauggut**
Mit Holzschutzmitteln/Schadstoffen (PCP, DDT, Lindan) kontaminiertes Sauggut aufnehmen, in entsprechenden Sicherheitsverpackungen konfektionieren und abtransportieren. Zwischenlagerung des kontaminierten Sauggutes auf der Baustelle bis zur Entsorgung in Schadstoffcontainer mit Deckel. Nachweispflichtig und gemäß Gefahrstoffverordnung entsorgen, einschließlich Deklarationsanalyse und aller Genehmigungen und Gebühren. Abrechnung nach Wiegeschein.

Belastung:  PCP, DDT und Lindan
AVV-Schlüssel: 17 09 03*
Menge: 1,500 t

**02.12 Abschlussdokumentation**
*** Pauschalposition
Dokumentation der Ausführung der Spezial-Reinigungsarbeiten: - Fotodokumentation
- Entsorgungsdokumentation
- Bautagebuch
- Betriebsanweisung

Ausfertigung: 2-fach Papierform, 1 x digital
Menge: 1,000 psch

**02.13 Bauendreinigung**
Durchführung einer Bauend- und Feinreinigung der Räumlichkeiten die während der Sanierungsmaßnahme "Liegestaubentsorgung" als Schwarz-Weiß-Bereich oder Transportwege genutzt wurden.Die Reinigung erfolgt nach vollständigem Rückbau der Abschottungen und technischen Einrichtungen der Schleusenanlage. Ziel ist die Herstellung eines staubfreien, übergabereifen Zustands für den Museumsbetrieb. Der Leistungsumfang umfasst insbesondere:

Vorsorgliche Absaugung:
Gründliches Absaugen aller Oberflächen (Böden, Wände, Decken, Simse, Rohrleitungen und Einbauteile) mit einem Industriestaubsauger der Staubklasse H (HEPA-Filter), um etwaige Restkontaminationen aus dem Schleusenbetrieb sicher aufzunehmen.

Nassreinigung:
Zweistufiges Wischverfahren aller wasserbeständigen Oberflächen unter Verwendung von geeigneten, neutralen Reinigungsmitteln (Rücksichtnahme auf historische Bausubstanz/Museumsböden).

Detailreinigung:
Reinigung von Beleuchtungskörpern, Schaltern, Steckdosen, Türzargen, Türblättern (auch Oberkanten) sowie Glasflächen und Rahmen.Umgang mit Restanhaftungen: Entfernung von Kleberückständen (z. B. von Folienfixierungen der Schleusen) mittels materialschonender Spezialreiniger ohne Beschädigung der Oberflächenpatina oder Farbfassungen.

Entsorgung:
Fachgerechte Verpackung und Entsorgung der anfallenden Reinigungsmaterialien (Wischtücher, Staubsaugerbeutel) als potenziell kontaminierter Abfall gemäß den geltenden Entsorgungsrichtlinien des Projekts.

Besondere Anforderungen:
Es dürfen nur emissionsfreie und säurefreie Reinigungsmittel verwendet werden.Die Arbeiten müssen erschütterungsarm erfolgen.Einsatz von geschultem Personal, das im Umgang mit sensibler Bausubstanz erfahren ist.

Orte : Innenräume  Grundfläche
  Raum 217  ca. 22m²
  Raum 102  ca. 20m²
  Treppenhaus 201 ca. 13m²  Eingang  ca. 9m²

Höhe : 2,50-3,00m
Menge: 64,000 m²

### Titel 03 STUNDENSÄTZE

*Hinweis: Stundensätze*
Für nicht voraussehbare, evtl. erforderliche Arbeiten,
die nicht im Leistungsverzeichnis erfaßt sind und nur
auf ausdrückliche Anweisung und gegen Nachweis zur
Ausführung kommen, werden Stundenlohnarbeiten
eingesetzt.
Nachweise sind nach Ausführung innerhalb 48 Stunden zur Unterschrift vorzulegen/zuzusenden (auch per Email), zu nummerieren und müssen enthalten:
Name und Berufsbezeichnung des Ausführenden, Datum,
Zeitaufwand und Erläuterungen der ausgeführten Arbeiten.
Nach dieser Frist vorgelegte Belege und von der
Bauleitung nicht abgezeichnete Belege werden
nachträglich nicht anerkannt.
Benötigte Materialien sind nach den Lieferpreisen des
LV abzurechnen.
Stundenlöhne für Meister und Ingenieure
(Aufsichtspersonen) werden nicht gesondert vergütet. In
den angegebenen Stundenlöhnen sind alle Nebenkosten und Zuschläge enthalten.
Gerätekosten verstehen sich einschließlich der
Betriebsstoffe sowie aller Zuschläge, jedoch ohne
Mehrwertsteuer. An- und Abtransport der Geräte sind in
den Preisen enthalten.
Vergütet werden nur Geräte mit einer Verbrauchsaufnahme von mehr als 4 kW, kleinere Maschinen wie Bohr- und Abbruchhammer, Sägen und Trennschleifer werden nicht gesondert vergütet und sind in die Lohnkosten einzurechnen.

**03.1 Stunden Fachwerker**
Menge: 20,000 h
